# AUSSCHREIBEN.DE
Leistungsbeschreibung (GAEB DA XML 3.2, DA81)
Projekt: ADE
Währung: EUR
Erstellt mit: GXML Toolbox V3.3 R20220330, ORCA a.de-Exporting, 24.04.2025

## 1 AUSSCHREIBEN.DE - Triflex

### Titel 01 Triflex TSS - Treppen Beschichtungssystem

*Hinweis: Triflex TSS, Vorbemerkungen*
Triflex TSS
Treppen Beschichtungssystem mit Triflex ProFloor

Bauvorhaben: '...'

Architekt/Bauherr: '...'

Vorbemerkungen:

Die Verarbeitung erfolgt mit Produkten der Firma Triflex GmbH & Co. KG, Minden.

Die Einhaltung aller gültigen Richtlinien wird für die jeweils empfohlenen Systemaufbauten mit Triflex-Produkten berücksichtigt bzw. vorausgesetzt.

Die Abdichtungen innerhalb des Systemaufbaus mit Triflex ProDetail (Anschlüsse, Details) sind durch eine europäisch technische Bewertungen (ETA), ausgestellt durch das Deutsche Institut für Bautechnik (DIBt), abgesichert und erfüllen die Anforderungen der Bauproduktenverordnung der EU (CE-Kennzeichnung) nach ETAG Nr. 005 in der jeweils höchsten Nutzungskategorie. Darüber hinaus ist für Triflex ProDetail eine zu erwartende Nutzungsdauer von 40 Jahren auf Grundlage von zusätzlichen Belastungsprüfungen gemäß Europäischem Bewertungsdokument (EAD) nachgewiesen.
Ein allgemeines bauaufsichtliches Prüfzeugnis (PG-FLK) weist die Verwendbarkeit der Abdichtung innerhalb des Systemaufbaus als Bauwerksabdichtung auf bis zu 90° geneigten Flächen gemäß MVV TB C 3.28 nach.

Der Auftragnehmer hat vor Auftragserteilung nachzuweisen, dass er für die Verarbeitung von Triflex-Produkten geschult wurde. Andernfalls ist die Einweisung durch einen Schulungsmeister am Objekt sicherzustellen.

Die in der Ausarbeitung enthaltenen Massen sind auf der Baustelle zu überprüfen.

Die Abrechnung erfolgt nach gemeinsamem Aufmaß des Auftragnehmers mit dem Auftraggeber.

Die Beschichtung ist so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im einzelnen vor Ausführung anzuzeigen und anschließend gesondert zu verrechnen.

Die Arbeiten verstehen sich, wenn nicht ausdrücklich anders beschrieben, als fix und fertige Leistung, einschließlich Lieferung aller erforderlichen Materialien und Nebenleistungen.

Als Vertragsbestandteile gelten:
- Leistungsverzeichnis
- Systembeschreibung und Produktinformationen des Herstellers
- DIN 18202 - Toleranzen im Hochbau
- DIN 18531 - Abdichtung von Dächern, Balkonen, Loggien und Laubengängen
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 04/2025

*Hinweis: Triflex TSS, System- und Produkteigenschaften*
Das System Triflex TSS ist ein Treppenbeschichtung mit einer Abdichtung nach DIN 18531 zur Abdichtung von Dachterrassen, Balkonen, Loggien und Laubengängen. Das Abdichtungssystem auf PMMA-Harzbasis besteht aus einer Grundierung, einer vliesarmierten Detailabdichtung sowie einer Nutzschicht und unterschiedlichen Oberflächenvarianten mit einer Standard-Rutschhemmung von R 12. Auch Rutschhemmungen von R 9 bis R 11 sind möglich.

System- und Produkteigenschaften:
- Dickschichtsystem durchgehend auf Polymethylmethacrylatharzbasis (PMMA)
- Mechanisch hoch belastbar
- Hoch abriebfest
- Nahtlos
- Kalt applizierbar
- Schnell reaktiv
- Lösemittelfrei
- Vollflächig haftend auf den verschiedensten Untergründen
- Selbstnivellierend
- Witterungsbeständig (UV, IR usw.)
- Chemisch beständig
- Statisch rissüberbrückend
- Verarbeitungsbedingungen gemäß System- und Produktbeschreibungen des Herstellers (z. B. Anwendungstemperatur mind. 0 °C, Untergrundfeuchte max. 6 Gew.-%, Oberflächentemperatur mind. 3 °C über dem Taupunkt)
- Entspricht der DIN 18531-5, Anhang A (OS 8)
- Triflex TSS Variante S1 ist schwer entflammbar (B1 nach DIN 4102 sowie Klasse Bfl-s1 nach DIN EN 13501-1)

Für die Detailabdichtung gilt darüber hinaus:
- Wurzel- und rhizomfest nach FLL-Verfahren
- Nachweis der Wurzel- und Rhizomfestigkeit für Triflex ProDetail als Anschluss auf Bitumen- und Kunststoffbahnen in Anlehnung an das FLL-Verfahren
- Triflex ProDetail erfüllt die Anforderungen bezüglich Ökotoxizität und Gentoxizität gemäß des Blauen Engels für Flüssigkunststoffe
- Produktspezifische Umwelt-Produktdeklaration (EPD) nach EN 15804:2012 + A2:2019/AC:2021
- Dynamisch rissüberbrückend
- Rissüberbrückend bis 3,0 mm in Anlehnung an PG-FLK
- Brandverhalten nach EN 13501-5: Klasse BROOF(t1), BROOF(t2), BROOF(t3), BROOF(t4)
- Brandverhalten nach EN 13501-1: Klasse E
- Harte Bedachung im Sinne der deutschen Landesbauordnungen
- Europäische technische Bewertung mit CE-Kennzeichnung in den jeweils höchsten Nutzungskategorien (W3, M und S, P1 bis P4, S1 bis S4, TL4, TH4)
- Zu erwartende Lebensdauer von 40 Jahren für Triflex ProDetail auf Grundlage erweiterter Prüfparameter gemäß Europäischem Bewertungsdokument (EAD)
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
*Hinweis: Erweiterte EAD-Prüfparameter Triflex ProDetail*
Erweiterte Prüfparameter gemäß der anwendbaren Europäischen Bewertungsdokument (EAD):

| Nr. | Parameter | W1 | W2 | W3 | Triflex ProDetail |
| --- | --- | --- | --- | --- | --- |
| 1. | Nutzungsdauer | 5 | 10 | 25 | 40 |
| 2. | UV | 200 MJ/m² | 400 MJ/m² | 1000 MJ/m² | 2000 MJ/m² |
| 3. | Wasser |  | 90 d | 180 d | 200 d |
| 4. | Wärme 70 °C | 100 d | 200 d | 400 d | 480 d |
| 5. | Ermüdungswiderstand | 250 | 500 | 1000 | 1500 |

**01.0001 Baustelleneinrichtung, allgemein**
Baustelle einrichten und nach Abschluss der Arbeiten räumen. Vorhalten von Maschinen, Geräten, Werkzeugen und sonstigen Betriebsmitteln, die zur Durchführung der Arbeiten erforderlich sind.
Die Baustelle wird besenrein hinterlassen.
Einheit: psch
DIN 276-08: 391
Work Category: 0

**01.0002 Hohllagen**
Vorhandene Oberflächen durch Abklopfen mit einem Hammer auf Hohllagen untersuchen und entsprechende Stellen markieren.
Einheit: psch
DIN 276-08: 397
Work Category: 3133

**01.0003 Feuchtegehalt**
Vorhandenen Betonuntergrund mit geeignetem Messwerkzeug (z. B. CM-Gerät) auf Feuchtegehalt untersuchen und protokollieren.
Einheit: psch
DIN 276-08: 397
Work Category: 81

**01.0004 Ebenheit und Gefälle**
Prüfung des vorhandenen Untergrundes auf Ebenheit und Gefälle.
Einheit: psch
DIN 276-08: 397
Work Category: 81

**01.0005 Haftzugfestigkeit**
Vorhandenen Untergrund mit geeignetem Messwerkzeug (z. B. Herion-Gerät) auf vorgegebene Haftzugfestigkeit untersuchen und protokollieren.
Einheit: psch
DIN 276-08: 397
Work Category: 81

*Hinweis: Hinweis Systembeschreibung*
Siehe Triflex TSS Systembeschreibung, Tabelle Untergrundvorbehandlung.
Die Variante Triflex TSS S1 (schwer entflammbar) ist in der Fläche nur auf massiven mineralischen Untergründen mit einer Rohdichte >1.350 kg/m³ einsetzbar (z. B. Beton, Estrich und Leichtbeton).

**01.0006 Schleifen**
Vorbereitung des Untergrundes durch Schleifen mit geeigneten Schleifgeräten inkl. Reinigung, Aufnahme, Abtransport und ordnungsgemäßer Entsorgung von anfallendem Bauschutt.
Einheit: m²
DIN 276-08: 352
Work Category: 81

**01.0007 Fräsen**
Abtragen verunreinigter Oberflächen des Betons/Estrich mittels geeigneter Fräse ca. 5 mm tief, um einen haft- und tragfähigen Untergrund zu erhalten inkl. Aufnahme, Abtransport und ordnungsgemäßer Entsorgung des Fräsgutes.
Einheit: m²
DIN 276-08: 352
Work Category: 81

*Hinweis: Untergrundtabelle*
Siehe Triflex TSS Systembeschreibung, Tabelle Untergrundvorbehandlung.

**01.0008 Grundierung Asphalt**
Grundieren mit Triflex Cryl Primer 222.
Verbrauch: mind. 0,40 kg/m²
Ausführung nach den technischen Richtlinien des Materialherstellers. Die Haftung zum Untergrund ist immer objektbezogen zu prüfen.
Einheit: m²
DIN 276-08: 352
Work Category: 81
Produkt:
  Artikel:
    Artikelnummer: 22220
    Artikelkurztext: Grundierung Asphalt

**01.0009 Grundierung Beton / Holz**
Z. B. bei Beton, Estrich, Fliesen, Holz, Leichtbeton, Putz/Mauerwerk.
Grundieren mit Triflex Cryl Primer 276.
Verbrauch: mind. 0,40 kg/m²
Ausführung nach den technischen Richtlinien des Materialherstellers. Die Haftung zum Untergrund ist immer objektbezogen zu prüfen.
Einheit: m²
DIN 276-08: 352
Work Category: 81
Produkt:
  Artikel:
    Artikelnummer: 22760
    Artikelkurztext: Grundierung Beton / Holz

**01.0010 Universelle Grundierung Beton und Asphalt**
Z. B. bei Beton, Estrich, Holz sowie bei Asphalt, Heißbitumenabstrich, Kaltbitumenanstrich, Polymerbitumenbahnen (PYP) mod. (APP).
Grundieren mit Triflex Cryl UniPrimer 285.
Verbrauch: mind. 0,40 kg/m²
Ausführung nach den technischen Richtlinien des Materialherstellers. Die Haftung zum Untergrund ist immer objektbezogen zu prüfen.
Einheit: m²
DIN 276-08: 352
Work Category: 81
Produkt:
  Artikel:
    Artikelnummer: 22850
    Artikelkurztext: Universelle Grundierung Beton und Asphalt

**01.0011 Grundierung Wärmedämm-Verbundsystem**
Z. B. bei Wärmedämm-Verbundsystemen, kunststoffmodifiziertem Mörtel.
Grundieren mit Triflex Pox R 100 inkl. Absandung im Überschuss mit Quarzsand, Körnung 0,2-0,6 mm. Entfernen des Überschusses nach Aushärtung.
Anschlusshöhe: '.........' cm
Verbrauch Triflex Pox R 100: mind. 0,30 kg/m²
Verbrauch Quarzsand 0,2-0,6 mm: mind. 2,00 kg/m²
Ausführung nach den technischen Richtlinien des Materialherstellers. Die Haftung zum Untergrund ist immer objektbezogen zu prüfen.
Einheit: m²
DIN 276-08: 352
Work Category: 81
Produkt:
  Artikel:
    Artikelnummer: 21000
    Artikelkurztext: Grundierung Wärmedämm-Verbundsystem

**01.0012 Grundierung Glas**
Grundieren mit Triflex Glas Primer inkl. vorheriger Reinigung der Fläche mit Triflex Glas Reiniger.
Verbrauch Triflex Glas Reiniger: mind. 0,05 l/m²
Verbrauch Triflex Glas Primer: ca. 0,05 l/m²
Ausführung nach den technischen Richtlinien des Materialherstellers. Die Haftung zum Untergrund ist immer objektbezogen zu prüfen.
Einheit: m²
DIN 276-08: 352
Work Category: 81
Produkt:
  Artikel:
    Artikelnummer: 29300
    Artikelkurztext: Grundierung Glas

**01.0013 Grundierung Metall**
Z. B. bei Edelstahl, Stahl und Zink.
Grundieren mit Triflex Metal Primer inkl. vorheriger Reinigung der Fläche mit Triflex Reiniger.
Verbrauch Triflex Reiniger: mind. 0,20 l/m²
Verbrauch Triflex Metal Primer: ca. 0,15 l/m²
Ausführung nach den technischen Richtlinien des Materialherstellers. Die Haftung zum Untergrund ist immer objektbezogen zu prüfen.
Einheit: m²
DIN 276-08: 352
Work Category: 81
Produkt:
  Artikel:
    Artikelnummer: 26300
    Artikelkurztext: Grundierung Metall

**01.0014 Gefälleherstellung mit Verbundestrich**
Erstellen eines ausreichenden Gefälles mit Triflex CeFix Screed 631 (Mindestschichtdicke 20 mm) inkl. Grundierung des mineralischen Untergrundes mit Triflex CeFix Primer 795.
Dicke im Mittel: '.........' mm
Verbrauch Triflex CeFix Primer 795: mind. 0,30 kg/m²
Verbrauch Triflex CeFix Screed 631: ca. 2,20 kg/m² pro mm Schichtdicke

Schnelle Aushärtezeiten:
Begehbar nach : ca. 1 Std. bei +20 °C
Schleifen nach: ca. 2 Std. bei +20 °C (nur bei Unebenheiten notwendig)
Grundieren nach: ca. 3 Std. bei +20 °C

Grundieren mit Triflex Cryl Primer 276 oder Triflex Cryl UniPrimer 285.
Verbrauch: mind. 0,40 kg/m²

Ausführung nach den technischen Richtlinien des Materialherstellers.

Der Gefälleestrich Triflex CeFix Screed 631 besitzt eine CE-Kennzeichnung nach DIN EN 13813 mit den Kennwerten A1, CT-C40-F6.

Klassifizierung des Brandverhaltens Bfl-s1 nach DIN EN 13501-1.
Einheit: m²
DIN 276-08: 352
Work Category: 25
Produkt:
  Artikel:
    Artikelnummer: 26300
    Artikelkurztext: Gefälleherstellung mit Verbundestrich

**01.0015 Gefälleherstellung auf Trennlage (schwimmende Verlegung)**
Erstellen eines ausreichenden Gefälles mit Triflex CeFix Screed 631 (Mindestschichtdicke 40 mm) inkl. Trennlage und Estrichranddämmstreifen.
Dicke im Mittel: '.........' mm
Verbrauch Triflex CeFix Screed 631: ca. 2,20 kg/m² pro mm Schichtdicke

Schnelle Aushärtezeiten:
Begehbar nach : ca. 1 Std. bei +20 °C
Schleifen nach: ca. 2 Std. bei +20 °C (nur bei Unebenheiten notwendig)
Grundieren nach: ca. 3 Std. bei +20 °C

Grundieren mit Triflex Cryl Primer 276 oder Triflex Cryl UniPrimer 285.
Verbrauch: mind. 0,40 kg/m²

Ausführung nach den technischen Richtlinien des Materialherstellers.

Der Gefälleestrich Triflex CeFix Screed 631 besitzt eine CE-Kennzeichnung nach DIN EN 13813 mit den Kennwerten A1, CT-C40-F6.

Klassifizierung des Brandverhaltens Bfl-s1 nach DIN EN 13501-1.
Einheit: m²
DIN 276-08: 352
Work Category: 25
Produkt:
  Artikel:
    Artikelnummer: 26300
    Artikelkurztext: Gefälleherstellung auf Trennlage (schwimmende Verlegung)

**01.0016 Gefälleherstellung**
Erstellung eines ausreichenden Gefälles mit Triflex Cryl Level 215+.
Dicke im Mittel: '.........' mm
Verbrauch: ca. 2,20 kg/m² pro mm Schichtdicke
Ausführung nach den technischen Richtlinien des Materialherstellers.
Einheit: m²
DIN 276-08: 352
Work Category: 25
Produkt:
  Artikel:
    Artikelnummer: 22151
    Artikelkurztext: Gefälleherstellung

**01.0017 Spachteln**
Z. B. bei Schwindrissen, kleinen Ausbrüchen, und Unebenheiten.
Spachteln und auffüllen mit Triflex Cryl Spachtel.
Verbrauch: ca. 1,40 kg/m² pro mm Schichtdicke
Ausführung nach den technischen Richtlinien des Materialherstellers.
Einheit: m²
DIN 276-08: 352
Work Category: 81
Produkt:
  Artikel:
    Artikelnummer: 22400
    Artikelkurztext: Spachteln

**01.0018 Egalisieren**
Z. B. bei großen Ausbrüchen.
Egalisieren und auffüllen mit Triflex Cryl RS 240.
Verbrauch: ca. 2,20 kg/m² pro mm Schichtdicke
Ausführung nach den technischen Richtlinien des Materialherstellers.
Einheit: m²
DIN 276-08: 352
Work Category: 81
Produkt:
  Artikel:
    Artikelnummer: 22150
    Artikelkurztext: Egalisieren

**01.0019 Kratzspachtel, mineralischer Untergrund oder Asphalt**
Ausbesserung von Fehlstellen des vorhandenen mineralischen Untergrundes oder Asphalt mit Kratzspachtel auf Basis von Triflex ProFloor.
Triflex ProFloor Kratzspachtel aus 33 kg Triflex ProFloor unter Zugabe von bis zu 10 kg Quarzsand (0,2-0,6 mm), Farbton grau.
Mittlere Schichtdicke: '.........'
Verbrauch mind. 2,00 kg/m² pro mm Schichtdicke
Ausführung nach den techn. Richtlinien des Materialherstellers.
Einheit: m²
DIN 276-08: 352
Work Category: 81
Produkt:
  Artikel:
    Artikelnummer: 22100
    Artikelkurztext: Kratzspachtel, mineralischer Untergrund oder Asphalt

*Hinweis: ETA-Bewertung*
Herstellung von Detailabdichtungen mit Triflex ProDetail inkl. Triflex Spezialvlies. Das Abdichtungssystem Triflex ProDetail besitzt eine ETA-Bewertung (ETA Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0020 Wandanschluss**
Abdichten des Wandanschlusses mit Triflex ProDetail inkl. Triflex Spezialvlies.
Verbrauch Triflex ProDetail: mind. 3,00 kg/m²
Ausführung nach den technischen Richtlinien des Materialherstellers.
(Siehe Triflex Systemzeichnung BFS-2303, analog)
Eigenschaften der Detailabdichtung Triflex ProDetail siehe Pos. "ETA-Bewertung".
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Einheit: m
DIN 276-08: 363
Work Category: 21
Produkt:
  Artikel:
    Artikelnummer: 22900
    Artikelkurztext: Wandanschluss

**01.0021 Wandanschluss, Erhöhung Zwischenhaftung**
Für einen besseren Haftverbund zwischen der Triflex-Abdichtung und dem späteren Wärmedämmverbundsystem.
Erstellung einer Nutzschicht auf der Abdichtung nach Pos. "Wandanschluss" mit Triflex ProDetail inkl. Absandung im Überschuss mit Quarzsand, Körnung 0,7-1,2 mm. Entfernen des Überschusses nach Aushärtung.
Triflex ProDetail, Verbrauch mind. 1,00 kg/m².
Quarzsand 0,7-1,2 mm, Verbrauch mind. 7,00 kg/m² im Überschuss.
Ausführung nach den technischen Richtlinien des Materialherstellers.
Einheit: m
DIN 276-08: 363
Work Category: 21
Produkt:
  Artikel:
    Artikelnummer: 22900
    Artikelkurztext: Wandanschluss, Erhöhung Zwischenhaftung

**01.0022 Setz- und Trittstufe**
Abdichten der Setz- und Trittstufe mit Triflex ProDetail inkl. Triflex Spezialvlies.
Verbrauch Triflex ProDetail: mind. 3,00 kg/m²
Ausführung nach den technischen Richtlinien des Materialherstellers.
(Siehe Triflex Systemzeichnung TSS-2603)
Eigenschaften der Detailabdichtung Triflex ProDetail siehe Pos. "ETA-Bewertung".
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Einheit: m
DIN 276-08: 363
Work Category: 21
Produkt:
  Artikel:
    Artikelnummer: 22900
    Artikelkurztext: Setz- und Trittstufe

**01.0023 Türschwelle**
Abdichten der Türschwelle mit Triflex ProDetail inkl. Triflex Spezialvlies.
Verbrauch Triflex ProDetail: mind. 3,00 kg/m²
Ausführung nach den technischen Richtlinien des Materialherstellers.
(Siehe Triflex Systemzeichnung BFS-2303, analog)
Eigenschaften der Detailabdichtung Triflex ProDetail siehe Pos. "ETA-Bewertung".
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Einheit: m
DIN 276-08: 363
Work Category: 21
Produkt:
  Artikel:
    Artikelnummer: 22900
    Artikelkurztext: Türschwelle

**01.0024 Gully**
Abdichten des Entwässerungseinlaufs mit Triflex ProDetail inkl. Triflex Spezialvlies.
Verbrauch Triflex ProDetail: mind. 3,00 kg/m²
Ausführung nach den technischen Richtlinien des Materialherstellers.
(Siehe Triflex Systemzeichnung BFS-2305, analog)
Eigenschaften der Detailabdichtung Triflex ProDetail siehe Pos. "ETA-Bewertung".
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Einheit: Stk
DIN 276-08: 363
Work Category: 21
Produkt:
  Artikel:
    Artikelnummer: 22900
    Artikelkurztext: Gully

**01.0025 Stützenanschluss**
Abdichten des Stützenanschlusses mit Triflex ProDetail inkl. Triflex Spezialvlies.
Verbrauch Triflex ProDetail: mind. 3,00 kg/m²
Ausführung nach den technischen Richtlinien des Materialherstellers.
(Siehe Triflex Systemzeichnung BFS-2304, analog)
Eigenschaften der Detailabdichtung Triflex ProDetail siehe Pos. "ETA-Bewertung".
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Einheit: Stk
DIN 276-08: 363
Work Category: 21
Produkt:
  Artikel:
    Artikelnummer: 22900
    Artikelkurztext: Stützenanschluss

**01.0026 Durchdringung**
Abdichten der Durchdringung mit Triflex ProDetail inkl. Triflex Spezialvlies.
Verbrauch Triflex ProDetail: mind. 3,00 kg/m²
Ausführung nach den technischen Richtlinien des Materialherstellers.
(Siehe Triflex Systemzeichnung BFS-2304, analog)
Eigenschaften der Detailabdichtung Triflex ProDetail siehe Pos. "ETA-Bewertung".
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Einheit: Stk
DIN 276-08: 363
Work Category: 21
Produkt:
  Artikel:
    Artikelnummer: 22900
    Artikelkurztext: Durchdringung

**01.0027 Kantenschutzprofil**
Montage und Einkleben des Kantenprofils Triflex TSS Profil mit Triflex Cryl Spachtel.
Verbrauch: ca. 1,40 kg/m² pro mm Schichtdicke
Ausführung nach den technischen Richtlinien des Materialherstellers.
(Siehe Triflex Systemzeichnung TSS-2601)
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Einheit: m
DIN 276-08: 352
Work Category: 31
Produkt:
  Artikel:
    Artikelnummer: 22400
    Artikelkurztext: Kantenschutzprofil

**01.0028 Treppenbeschichtung - Standard**
Beschichten der Trittstufen und Podeste mit Triflex ProFloor.
Verbrauch: mind. 4,00 kg/m²
Ausführung nach den technischen Richtlinien des Materialherstellers.
(Siehe Triflex Systemzeichnung TSS-2601)
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Einheit: m²
DIN 276-08: 352
Work Category: 34
Produkt:
  Artikel:
    Artikelnummer: 22100
    Artikelkurztext: Treppenbeschichtung - Standard

**01.0029 Treppenbeschichtung - Variante S1 (schwer entflammbar)**
Beschichten der Trittstufen und Podeste mit Triflex ProFloor S1.
Verbrauch: mind. 4,00 kg/m²
Ausführung nach den technischen Richtlinien des Materialherstellers.
(Siehe Triflex Systemzeichnung TSS-2602)

Klassifizierung des Brandverhaltens Bfl-s1 für den Systemaufbau Triflex TSS, Variante S1 mit Triflex ProFloor S1 und Triflex Cryl Finish S1.
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Einheit: m²
DIN 276-08: 352
Work Category: 34
Produkt:
  Artikel:
    Artikelnummer: 22101
    Artikelkurztext: Treppenbeschichtung - Variante S1 (schwer entflammbar)

**01.0030 Oberfläche "Micro Chips" (R 9) - Standard**
Versiegelung der Fläche und Details mit Triflex Cryl Finish 205, Oberfläche mit Triflex Micro Chips Einstreuung.
Farbton: '.........' nach Wahl des
Auftraggebers.
Verbrauch Triflex Cryl Finish 205: mind. 0,50 kg/m²
Verbrauch Triflex Micro Chips: mind. 0,05 kg/m²
Ausführung nach den technischen Richtlinien des Materialherstellers.
(Nicht für die Variante Triflex TSS S1 (schwer entflammbar) geeignet.)
Einheit: m²
DIN 276-08: 352
Work Category: 34
Produkt:
  Artikel:
    Artikelnummer: 22050
    Artikelkurztext: Oberfläche "Micro Chips" (R 9) - Standard

**01.0031 Oberfläche "Micro Chips" (R 9) - Variante S1 (schwer entflammbar)**
Versiegelung der Fläche und Details mit Triflex Cryl Finish S1, Oberfläche mit Triflex Micro Chips Einstreuung.
Farbton: '.........' nach Wahl des
Auftraggebers.
Verbrauch Triflex Cryl Finish S1: mind. 0,50 kg/m²
Verbrauch Triflex Micro Chips: mind. 0,05 kg/m²
Ausführung nach den technischen Richtlinien des Materialherstellers.
Einheit: m²
DIN 276-08: 352
Work Category: 34
Produkt:
  Artikel:
    Artikelnummer: 22070
    Artikelkurztext: Oberfläche "Micro Chips" (R 9) - Variante S1 (schwer entflammbar)

**01.0032 Oberfläche "Colour Design" (R 10) - Standard**
Versiegelung der Fläche und Details mit Triflex Cryl Finish 205, Oberfläche mit Triflex Colour Mix Einstreuung, Kopfversiegelung mit Triflex Cryl Finish Satin.
Farbton Triflex Colour Design: '.........'
nach Wahl des Auftraggebers.
Verbrauch Triflex Cryl Finish 205: mind. 0,50 kg/m²
Verbrauch Triflex Colour Mix: mind. 0,80-1,00 kg/m²
Verbrauch Triflex Cryl Finish Satin: mind. 0,35 kg/m²
Ausführung nach den technischen Richtlinien des Materialherstellers.
(Nicht für die Variante Triflex TSS S1 (schwer entflammbar) geeignet.)
Einheit: m²
DIN 276-08: 352
Work Category: 34
Produkt:
  Artikel:
    Artikelnummer: 22050
    Artikelkurztext: Oberfläche "Colour Design" (R 10) - Standard

**01.0033 Oberfläche "Einstreuung, fein" (R 11) - Standard**
Versiegelung der Fläche und Details mit Triflex Cryl Finish 205 mit Quarzsand Einstreuung, Körnung 0,2-0,6 mm.
Farbton: '.........' nach Wahl des
Auftraggebers.
Verbrauch Triflex Cryl Finish 205: mind. 0,50 kg/m²
Verbrauch Quarzsand 0,2-0,6 mm: mind. 3,00 kg/m²
Zweite Versiegelung mit Triflex Cryl Finish 205, Oberfläche mit Triflex Micro Chips Einstreuung.
Verbrauch Triflex Cryl Finish 205: mind. 0,70 kg/m²
Verbrauch Triflex Micro Chips: mind. 0,05 kg/m²
Ausführung nach den technischen Richtlinien des Materialherstellers.
(Nicht für die Variante Triflex TSS S1 (schwer entflammbar) geeignet.)
Einheit: m²
DIN 276-08: 352
Work Category: 34
Produkt:
  Artikel:
    Artikelnummer: 22050
    Artikelkurztext: Oberfläche "Einstreuung, fein" (R 11) - Standard

**01.0034 Oberfläche "Einstreuung, fein" (R 11) - Variante S1 (schwer entflammbar)**
Versiegelung der Fläche und Details mit Triflex Cryl Finish S1 mit Quarzsand Einstreuung, Körnung 0,2-0,6 mm.
Farbton: '.........' nach Wahl des
Auftraggebers.
Verbrauch Triflex Cryl Finish S1: mind. 0,50 kg/m²
Verbrauch Quarzsand 0,2-0,6 mm: mind. 3,00 kg/m²
Zweite Versiegelung mit Triflex Cryl Finish S1, Oberfläche mit Triflex Micro Chips Einstreuung.
Verbrauch Triflex Cryl Finish S1: mind. 0,70 kg/m²
Verbrauch Triflex Micro Chips: mind. 0,05 kg/m²
Ausführung nach den technischen Richtlinien des Materialherstellers.
Einheit: m²
DIN 276-08: 352
Work Category: 34
Produkt:
  Artikel:
    Artikelnummer: 22070
    Artikelkurztext: Oberfläche "Einstreuung, fein" (R 11) - Variante S1 (schwer entflammbar)

**01.0035 Oberfläche "Einstreuung, grob" (R 12) - Standard**
Absandung der noch frischen Beschichtung Triflex ProFloor mit Quarzsand, Körnung 0,7-1,2 mm.
Farbton: '.........' nach Wahl des
Auftraggebers.
Verbrauch Quarzsand 0,7-1,2 mm: mind. 7,00 kg/m²
Versiegelung der Fläche und Details mit Triflex Cryl Finish 205, Oberfläche mit Triflex Micro Chips Einstreuung.
Verbrauch Triflex Cryl Finish 205: mind. 0,50 kg/m²
Verbrauch Triflex Micro Chips: mind. 0,05 kg/m²
Ausführung nach den technischen Richtlinien des Materialherstellers.
(Nicht für die Variante Triflex TSS S1 (schwer entflammbar) geeignet.)
Einheit: m²
DIN 276-08: 352
Work Category: 34
Produkt:
  Artikel:
    Artikelnummer: 22050
    Artikelkurztext: Oberfläche "Einstreuung, grob" (R 12) - Standard

**01.0036 Oberfläche "Einstreuung, grob" (R 12) - Variante S1 (schwer entflammbar)**
Absandung der noch frischen Beschichtung Triflex ProFloor S1 mit Quarzsand, Körnung 0,7-1,2 mm.
Verbrauch Quarzsand 0,7-1,2 mm: mind. 7,00 kg/m²
Versiegelung der Fläche und Details mit Triflex Cryl Finish S1, Oberfläche mit Triflex Micro Chips Einstreuung.
Farbton: '.........' nach Wahl des
Auftraggebers.
Verbrauch Triflex Cryl Finish S1: mind. 0,70 kg/m²
Verbrauch Triflex Micro Chips: mind. 0,05 kg/m²
Ausführung nach den technischen Richtlinien des Materialherstellers.
Einheit: m²
DIN 276-08: 352
Work Category: 34
Produkt:
  Artikel:
    Artikelnummer: 22070
    Artikelkurztext: Oberfläche "Einstreuung, grob" (R 12) - Variante S1 (schwer entflammbar)

**01.0037 Stundenlohnarbeit eines Vorarbeiters**
Stundenlohnarbeit eines Vorarbeiters für nicht aufgeführte Arbeiten, jedoch zum Nachweis und nur auf Anordnung der Bauleitung oder Bauherrn.
Einheit: h
DIN 276-08: 352
Work Category: 91

**01.0038 Stundenlohnarbeit eines Facharbeiters**
Stundenlohnarbeit eines Facharbeiters für nicht aufgeführte Arbeiten, jedoch zum Nachweis und nur auf Anordnung der Bauleitung oder Bauherrn.
Einheit: h
DIN 276-08: 352
Work Category: 91

**01.0039 Stundenlohnarbeit eines Helfers**
Stundenlohnarbeit eines Helfers für nicht aufgeführte Arbeiten, jedoch zum Nachweis und nur auf Anordnung der Bauleitung oder Bauherrn.
Einheit: h
DIN 276-08: 352
Work Category: 91

**01.0040 Materialverbrauch auf Nachweis**
Materialverbrauch für unvorhersehbare, aber für die Durchführung der Leistung notwendigen zusätzlichen Arbeiten, die nicht im Leistungsverzeichnis erfasst sind.
Die Abrechnung erfolgt nach Aufwand auf Einzelnachweis.
Einheit: kg
DIN 276-08: 352
Work Category: 21

**01.0041 Entsorgung**
Entsorgung aller Abfälle und Sondermüllstoffe entsprechend den derzeit gültigen Gesetzen und Durchführungsverordnungen.
Einheit: psch
DIN 276-08: 396
Work Category: 87
